# MZL Lemgo
Angebotsaufforderung (GAEB DA XML 3.2, DA83)
Projekt: 26405
Währung: EUR
Vergabeart: Beschränkte Ausschreibung
Auftraggeber: DV-Nummer: VE_335; Vergabenummer: VE_335
Erstellt mit: BECHMANN AVA 2025.50/ GXML Toolbox V3.3 R20210630, BECHMANN AVA 2025.50, 24.10.2025

## VE_335 Metalltore
Datum: 24.10.2025

### 00 Allgemeine Vorbemerkungen

#### 00.01 Angaben und Hinweise zum LV

*Hinweis: Allgemeine Hinweise zum Leistungsverzeichnis*
Projektbeschreibung
siehe separates Dokument

HINWEIS Zertifizierung BNB Silber
Das Projekt wird als Nachhaltiges Bauen im Qualitätsstandard Silber gemäß dem Bewertungssystem „Bewertungssystem Nachhaltiges Bauen Unterrichtsgebäude Neubau (BNB-UN)  Version 2017“ zertifiziert.
Zur Erfüllung der definierten BNB-Zielvorgaben sind u.a. folgende Zertifizierungsaspekte einzuhalten:
- Alle verwendeten Produkte müssen die Produktanforderungen gemäß BNB Zertifizierung (BNB 1.1.6 Qualitätsniveau 4) erfüllen
- Es ist verpflichtend, die zur Verwendung vorgesehenen Produkte in der entsprechenden Pendelliste (Produktfreigabeprüfungsliste E2024380-01_MZL Lemgo_Produktliste_BNB 1.1.6_QNG_V23.xlsx) zur Produktfreigabe einzutragen und die entsprechenden Unterlagen wie Produktdatenblätter, Sicherheitsdatenblätter, Nachhaltigkeitsdatenblätter, Zertifikate, Herstellererklärungen, etc. als Anhänge an den BNB-Koordinator zu senden (s. Anhang)
- Weitere Informationen sowie Anforderungen sind aus dem Anhang "LW2024380-01a Textbaustein BNB LV.pdf" zu entnehmen und zwingend einzuhalten.

Blower Door Test
Der Blower Door Test wird bauseits ausgeführt, daher ist die Dichtigkeit des Gebäudes maßgebend- Darauf ist bei der Ausführung der ausgeschriebenen Leistungen, insbesondere bei der Abdichtung zu achten. Die Bereitstellung von Personal im Zuge des Blower Door Testes ist in die Einheitspreise einzukalkulieren.

VOB Teil C
Es gelten die zutreffende ATV DIN 18299ff.
Allgemeine Hinweise zum Vorhaben gemäß ATV DIN  (18299)
0.1 Angaben zur Baustelle
0.1.1 Lage der Baustelle, Umgebungsbedingungen, Zufahrtsmöglichkeiten siehe BE - Plan und Beschaffenheit der Zufahrt sowie etwaige Einschränkungen bei ihrer Benutzung.

Mobilitätszentrum UrbanLand
Liebigstraße 136
32657 Lemgo

0.1.2 Besondere Belastungen aus Immissionen sowie besondere klimatische oder betriebliche Bedingungen.
Nicht zutreffend.

0.1.3 Art und Lage der baulichen Anlagen, z. B. auch Anzahl und Höhe der Geschosse.
Siehe Beschreibung und Leistungsverzeichnis.

0.1.4 Verkehrsverhältnisse auf der Baustelle, insbesondere Verkehrsbeschränkungen.
Nicht zutreffend.

0.1.5 Für den Verkehr freizuhaltende Flächen.
Der öffentliche Raum ist freizuhalten.

0.1.6 Art, Lage, Maße und Nutzbarkeit von Transporteinrichtungen und Transportwegen, z. B. Montageöffnungen.
Nicht zutreffend.

0.1.7 Die Bereitstellung von Baustrom / Bauwasser erfolgt durch den AG

0.1.8 Lage und Ausmaß der dem Auftragnehmer für die Ausführung seiner Leistungen zur Benutzung oder Mitbenutzung überlassenen Flächen und Räume.
Nicht zutreffend.

0.1.9 Bodenverhältnisse, Baugrund und seine Tragfähigkeit. Ergebnisse von Boden-untersuchungen.
Nicht zutreffend.

0.1.10 Hydrologische Werte von Grundwasser und Gewässern. Art, Lage, Abfluss, Abflussvermögen und Hochwasserverhältnisse von Vorflutern. Ergebnisse von Wasseranalysen.
Nicht zutreffend.

0.1.11 Besondere umweltrechtliche Vorschriften.
Lärmtechnische Untersuchung vom 04.12.2024.

0.1.12 Besondere Vorgaben für die Entsorgung, z. B. Beschränkungen für die Beseitigung von Abwasser und Abfall.

Zu beachten sind die Vorgaben aus der Zertifizierung BNB Silber - Abschnitt 2.

0.1.13 Schutzgebiete oder Schutzzeiten im Bereich der Baustelle, z. B. wegen Forderungen des Gewässer-, Boden-, Natur-, Landschafts- oder Immissionsschutzes; vorliegende Fachgutachten oder dergleichen.
Zu beachten sind die Vorgaben aus der Zertifizierung BNB Silber - Abschnitt 2.

0.1.14 Art und Umfang des Schutzes von Bäumen, Pflanzenbeständen, Vegetationsflächen, Verkehrsflächen, Bauteilen, Bauwerken, Grenzsteinen und dergleichen im Bereich der Baustelle.
Auf dem Grundstück sind keine zu schützenden Elemente vorhanden.
Zu beachten sind die Vorgaben aus der Zertifizierung BNB Silber - Abschnitt 2 für die Vegetation am Rand des Grundstücks.

0.1.15 Art und Umfang der Regelung und Sicherung des öffentlichen Verkehrs.
Keine besonderen Regelungen notwendig.

0.1.16 Im Bereich der Baustelle vorhandene Anlagen, insbesondere Abwasser- und Versorgungsleitungen.
Nicht zutreffend.

0.1.17 Bekannte oder vermutete Hindernisse im Bereich der Baustelle, z. B. Leitungen, Kabel, Dräne, Kanäle, Bauwerksreste und, soweit bekannt, deren Eigentümer.
Nicht zutreffend.

0.1.18 Bestätigung, dass die im jeweiligen Bundesland geltenden Anforderungen zu Erkundungs- und gegebenenfalls Räumungsmaßnahmen hinsichtlich Kampfmitteln erfüllt wurden.
Nicht zutreffend.

0.1.19 Gemäß der Baustellenverordnung getroffene Maßnahmen.
Nicht zutreffend.

0.1.20 Besondere Anordnungen, Vorschriften und Maßnahmen der Eigentümer (oder der anderen Weisungsberechtigten) von Leitungen, Kabeln, Dränen, Kanälen, Straßen, Wegen, Gewässern, Gleisen, Zäunen und dergleichen im Bereich der Baustelle.
Nicht zutreffend.

0.1.21 Art und Umfang von Schadstoffbelastungen, z. B. des Bodens, der Gewässer, der Luft, der Stoffe und Bauteile; vorliegende Fachgutachten oder dergleichen.
Nicht zutreffend.

0.1.22 Art und Zeit der vom Auftraggeber veranlassten Vorarbeiten.
Nicht zutreffend.

0.1.23 Arbeiten anderer Unternehmer auf der Baustelle.

Leistungserbringung durch folgende Unternehmer:
VE 304 Roh- und Holzhybridbau
VE 306 Stahlbau
VE 307 Gerüstbau
VE 308 Metallfassade
VE 312 Dacheindichtung
VE 338 PR Fassade Fenster Türen
VE 321 Schlosser
TGA Gewerke

0.2 Angaben zur Ausführung
0.2.1 Vorgesehene Arbeitsabschnitte, Arbeitsunterbrechungen und Arbeitsbeschränkungen nach Art, Ort und Zeit sowie Abhängigkeit von Leistungen anderer,

Die Ausführung der Leistung gliedert sich im wesentlichen in zwei Arbeitsabschnitte:

1. Arbeitsabschnitt Einbau Sektionaltore Bauteil 2, Forschungs- und Fahrzeughalle
2. Arbeitsabschnitt Einbau Rollgittertoranlage Bauteil 2, Durchfahrt Zwichenüberdachung.

2.2 Arbeiten im Bereich von Verkehrswegen oder bei außergewöhnlichen äußeren Einflüssen.
Keine besonderen Erschwernisse.

0.2.3 Vorgaben, die sich aus dem SiGe-Plan gemäß Baustellenverordnung ergeben.
Siehe SiGe-Plan und Baustellenordnung.

0.2.4 Art und Umfang von Leistungen zur Unfallverhütung und zum Gesundheitsschutz für Mitarbeiter anderer Unternehmen, z. B. trittsichere Abdeckungen.
Keine über die Vorschriften hinausgehenden Anforderungen. Keine besonderen Leistungen.

0.2.5 Besondere Anforderungen für Arbeiten in kontaminierten Bereichen, gegebenenfalls besondere Anordnungen für Schutz- und Sicherheitsmaßnahmen.
Keine besonderen Anforderungen.

0.2.6 Besondere Anforderungen an die Baustelleneinrichtung und Entsorgungseinrichtungen, wie z. B. die komplette getrennte Entsorgung der Reststoffe und Verpackungsmaterialien die über die Entsorgungslogistik des AG in durch den AG gestellten Containern erfolgt. Hierbei hat die Trennung der Abfälle durch den AN gemäß den Festlegungen BNB Silber zu erfolgen.

0.2.7 Besondere Anforderungen an das Auf- und Abbauen sowie Vorhalten von Gerüsten.
Siehe Positionen im Leistungsverzeichnis.

0.2.8 Mitbenutzung fremder Gerüste, Hebezeuge, Aufzüge, Aufenthalts- und Lagerräume, Einrichtungen und dergleichen durch den Auftragnehmer.
Fassadengerüst bauseits gestellt.

0.2.9 Wie lange, für welche Arbeiten und gegebenenfalls für welche Beanspruchung der Auftragnehmer Gerüste, Hebezeuge, Aufzüge, Aufenthalts- und Lagerräume, Einrichtungen und dergleichen für andere Unternehmer vorzuhalten hat.
siehe Leistungsverzeichnis

0.2.10 Verwendung oder Mitverwendung von wiederaufbereiteten (Recycling-)Stoffen.
Nicht zutreffend

0.2.11 Anforderungen an wiederaufbereitete (Recycling-)Stoffe und an nicht genormte Stoffe und Bauteile.
Nicht zutreffend

0.2.12 Besondere Anforderungen an Art, Güte und Umweltverträglichkeit der Stoffe und Bauteile mit Verweis auf die Festlegungen und Standards gemäß BNB Silber, auch z. B. an die schnelle biologische Abbaubarkeit von Hilfsstoffen.

0.2.13 Art und Umfang der vom Auftraggeber verlangten Eignungs- und Gütenachweise.
siehe Leistungsverzeichnis

0.2.14 Unter welchen Bedingungen auf der Baustelle gewonnene Stoffe verwendet werden dürfen oder müssen oder einer anderen Verwertung zuzuführen sind.
siehe Leistungsverzeichnis

0.2.15 Art, Zusammensetzung und Menge der aus dem Bereich des Auftraggebers zu entsorgenden Böden, Stoffe und Bauteile; Art der Verwertung oder bei Abfall die Entsorgungsanlage; Anforderungen an die Nachweise über Transporte, Entsorgung und die vom Auftraggeber zu tragenden Entsorgungskosten.
siehe Leistungsverzeichnis

0.2.16 Art, Anzahl, Menge oder Masse der Stoffe und Bauteile, die vom Auftraggeber beigestellt werden, sowie Art, genaue Bezeichnung des Ortes und Zeit ihrer Übergabe.
Nicht zutreffend

0.2.17 In welchem Umfang der Auftraggeber Abladen, Lagern und Transport von Stoffen und Bauteilen übernimmt oder dafür dem Auftragnehmer Geräte oder Arbeitskräfte zur Verfügung stellt.
Nicht zutreffend

0.2.18 Leistungen für andere Unternehmer.
siehe Leistungsverzeichnis

0.2.19 Mitwirken beim Einstellen von Anlageteilen und bei der Inbetriebnahme von Anlagen im Zusammenwirken mit anderen Beteiligten, z. B. mit dem Auftragnehmer für die Gebäudeautomation.
Nicht zutreffend.

0.2.20 Benutzung von Teilen der Leistung vor der Abnahme.
Nicht zutreffend.

0.2.21 Wartung
Übertragung der Wartung während der Dauer der Verjährungsfrist für die Mängelansprüche für maschinelle und elektrotechnische sowie elektronische Anlagen oder Teile davon, bei denen die Wartung Einfluss auf die Sicherheit und die Funktionsfähigkeit hat (vergleiche § 13 Absatz 4 Nummer 2 VOB/B), durch einen besonderen Wartungsvertrag.

0.2.22 Abrechnung nach bestimmten Zeichnungen oder Tabellen.
Die Abrechnung hat nach örtlichem Aufmaß und bei der Entsorgung auf Nachweis zu erfolgen.

Soweit in der Leistungsbeschreibung auf Technische Spezifikationen, z. B. nationale Normen, mit denen Europäische Normen umgesetzt werden, europäische technische Bewertungen, gemeinsame technische Spezifikationen, internationale Normen, Bezug genommen wird, werden auch ohne den ausdrücklichen Zusatz: "oder gleichwertig", immer gleichwertige technische Spezifikationen in Bezug genommen.

*Hinweis: 1. Allgemeine Vorbemerkungen*
1.1 Abkürzungsverzeichnis
AG:  Auftraggeber
AN:  Auftragnehmer (Bieter)

1.2 Angebot
Gegenstand dieses Leistungsverzeichnisses ist die Anfrage für die Ausführung der Leistungen für das Gewerk Metalltore.
Zum Leistungsumfang gehören u.a. folgende Arbeiten:

- Sektionaltore
- Rollgittertoranlage

Alle Positionen sind als komplette, in sich abgeschlossene und voll funktionsfähige Leistungen anzubieten.

Die Einheitspreise verstehen sich jeweils als Preis für die komplette Leistung in der geforderten Qualität.

Alle beschriebenen Leistungen umfassen das Liefern der zugehörigen Materialien/Erzeugnisse/Typen/Systeme einschließlich Abladen, Lagern und Fördern (Vertragen) bis zur Einbaustelle.

1.3 Prüfung der Unterlagen:
Der Bieter muss die ihm für die Erbringung seiner Leistungen überlassenen Zeichnungen, und sonstige Unterlagen auf Richtigkeit, Vollständigkeit und Vertragskonformität prüfen. Sofern in den zur Verfügung gestellten Unterlagen Widersprüche oder Unstimmigkeiten bestehen sollten, ist der AN aufgefordert, den AG darauf unverzüglich schriftlich hinzuweisen. Nachträgliche Ansprüche des AN gegen den AG aufgrund von Fehlern oder Unstimmigkeiten, in den dem AN überlassenen und beschriebenen Unterlagen, sind ausgeschlossen.

Sind Risiken erkennbar, die in den Unterlagen nicht angesprochen sind, so ist der AN aufgefordert, den AG darüber in Kenntnis zu setzen. Darüber hinaus hat der AN diese Risiken in seinem Angebot zu berücksichtigen. Des Weiteren hat sich der AN rechtzeitig über die tatsächlichen Verhältnisse vor Ort hinreichend zu informieren. Unterlässt er dies, kann der AN hieraus keine Mehrforderungen ableiten.

Bei Pauschalangaben sind die Mengen durch den AN anhand der Zeichnungen und beigefügten Unterlagen zu plausibilisieren. Bei Unklarheiten ist der AG zu informieren, so dass dieser in die Lage versetzt wird, eventuelle Unklarheiten richtigzustellen.

Der Kurztext der Positionen ist u. U. softwarebedingt nicht vollständig. Für die Kalkulation und Ausführung der Arbeiten sind grundsätzlich die Langtexte verbindlich.

1.4 Planungsstand:
Vertragsbestandteil ist die zur Ausschreibung vorliegende Ausführungsplanung und Detailplanung gemäß Anlagenverzeichnis.

1.5 Behördliche Genehmigungen und Vorschriften:
Alle für die Ausführung seiner eigenen Leistungen benötigten Genehmigungen, Nachweise, Erlaubnisse sowie erforderliche Prüfungen und Abnahmen durch öffentliche oder private Abnahmeinstitutionen, welche nicht durch den AG beigebracht werden, sind vom AN auf eigene Kosten inklusive der Genehmigungsgebühren beizubringen. Erforderliche Meldungen an die zuständigen Behörden hat der AN rechtzeitig zu veranlassen.

1.6 Ausführungsunterlagen
Zu den auf der Baustelle vorzuhaltenden Ausführungsunterlagen zählt neben den Ausführungsplänen auch eine Ausfertigung dieser Leistungsbeschreibung.

#### 00.02 Aufgaben und Planung des AN

*Hinweis: Aufgaben und Planung des AN*
Aufgaben und Planung des AN

1. Planungsgrundlagen
Maßgebend für die Ausführung sind die am Tag der Ausführung geltenden Normen und Regelwerke, insbesondere der geltende Eurocode und die darin aufgeführten Normen und Richtlinien.
Plananlagen und Unterlagen gemäß Anlagenverzeichnis.

2. Planprüfung Werk- und Montageplanungen.
Der AG behält sich vor, die Werk- und Montageplanungen des AN auf Übereinstimmung mit den Entwurfs- und Planungsunterlagen der vom AG beauftragten Planer und auf Übereinstimmung mit den Vertragsbedingungen durch seinen Architekten und seine Fachplaner prüfen zu lassen.

Die Haftung und Gewährleistung für bauliche und technische Richtigkeit und Einhaltung der anerkannten Regeln der Technik sowie der behördlichen Auflagen bleibt beim AN.

Die vom AN einzureichenden Werk- und Montageplanungen mit abgestimmtem Nullpunkt müssen endkoordiniert sein, d.h. alle an der Planung beteiligten Fachplaner des AN oder stellvertretend der AN für seine Fachplaner haben die Richtigkeit des Planinhaltes schriftlich zu bestätigen. Die terminlichen und monetären Konsequenzen aus den nicht endkoordinierten Plänen gehen zu Lasten des AN.

Die Anzahl der vom AN zu übergebenden und somit zu plottenden / vervielfältigenden Prüfexemplare ergibt sich aus dem Inhalt des Planes und kann variieren. Die Plotkosten sind im Leistungsumfang des AN enthalten.

Die Werk-/ und Montageplanungen wird durch den Prüfenden mit dem Status
"A", "B" oder "C" versehen;
- Status "A" = Zur Ausführung freigegeben.
- Status "B" = Zur Ausführung freigegeben, wenn die bezeichneten Korrekturen ausgeführt wurden.
- Status "C" = Zur Ausführung nicht freigegeben, da die Konstruktion mangelhaft ist und die Anforderungen nicht erfüllt. Die Werkpläne sind erneut korrigiert einzureichen.
Die letztendliche Freigabe zur Ausführung erfolgt durch den AG.

Die Änderungen und Berichtigungen aus den Prüfplänen sind in die Originale zu übernehmen. Bei Widersprüchen zwischen den eingetragenen Änderungen hat der AN diese mit dem AG abzustimmen. durch ungenügende Abstimmung entstehende Mehraufwendungen werden nicht vergütet. Erst nach Übernahme der Prüfeintragungen des AG dürfen die Unterlagen auf der Baustelle zur Ausführung verwendet werden.

Die Werk- und Montageplanungen des AN werden durch den Architekten und die Fachingenieure einmal, maximal zweimal (bei Prüfstatus "C" in der ersten Prüfung) geprüft. Sollte aufgrund mangelhafter Pläne eine darüberhinausgehende Planprüfung notwendig werden, sind die hieraus resultierenden terminlichen und monetären Konsequenzen durch den AN zu vertreten. Pläne mit Prüfstatus "B" werden nur noch einmal zur Kenntnisnahme eingereicht. Die Prüfung der Pläne durch den AG lässt die Verantwortung des AN für seine Leistung unberührt.

Sollte der AN aus den Prüfeintragungen einen Anspruch auf zusätzliche Vergütung ableiten, ist dieser im Vorfeld anzuzeigen und durch eine detaillierte Kostenaufstellung zu begründen. Vor Übernahme in die Planung ist die Entscheidung des AG einzuholen.

Planänderungen nach Freigabe der Werk- und Montageplanungen lösen einen erneuten Index und ein neues Freigabeprocedere aus. Alle Änderungen zum Vorindex sind durch eine Wolke zu kennzeichnen. Dieses Procedere ist bei der Terminplanung der Planlieferungen zu berücksichtigen.

3. Prüffristen Werk- und Montageplanungen:
Durch den AN ist zu berücksichtigen, dass für den Architekten und die Fachingenieure jeweils bis zu 10 Arbeitstage ab Eingang der Werk- und Montageplanungen (ohne Postwege) bis zur Genehmigung vorgesehen werden müssen.

Werden mehr als 15 (bis max. 30) Werk- und Montagepläne pro Gewerk bzw. fachtechnischer Disziplin auf einmal zur Genehmigung eingereicht, verdoppelt sich die o.g. Zeitdauer für die Genehmigung.

Die erforderlichen Berechnungen, Nachweise, Prüfzeugnisse, usw. sind zusammen mit den Werk- und Montageplanungen vorzulegen.

4. Änderungsmanagement und Änderungen des AN:
Sollt der AN aus Planprüfungen Mehrkosten ableiten oder aus eigener Intention Änderungsvorschläge unterbreiten, die zu Mehrkosten führen, sind diese im Zuge des Änderungsmanagements vor Änderung der Planung anzumelden und durch den AG zu bestätigen.

Bei Änderungswünschen des AN oder Nachträgen aufgrund von geänderter oder notwendiger, nicht vertraglich geschuldeter Leistung hat der AN eine unentgeltliche Leistungsbeschreibung und eine prüfbare Kostenaufstellung zu unterbreiten.

Planungskosten die durch Änderungen des AN in seinem und/oder anderen Gewerken entstehen sind durch den AN zu tragen.

### 01 Baustellenallgemeinkosten

#### 01.01 Baustelleneinrichtung

*Hinweis: Hinweis Baustelleneinrichtung des AG / Schnittstelle Baustelleneinrichtung des AN*
Seitens des AG wird über das Gewerk Baustelleneinrichtung die folgende Baustelleneinrichtung zur Verfügung gestellt:

Sanitärcontainer
Mobile Toiletten
Baustellenabgrenzung
Baustromhaupt- und Baustromverteiler
Bauwasserversorgungsanlage
Baustellensicherung und Beschilderung im Außenbereich
Entsorgungslogistik

Die vorgenannten Leistungen sind dem der Ausschreibung beiliegendem Baustelleneinrichtungsplan zu entnehmen.

Die Bauwasseranschlüsse, Baustromverteiler und die Entsorgungslogistik werden vom AG gestellt.

Lager- und Containeraufstellflächen werden gem. Baustelleneinrichtungsplan innerhalb der eingezäunten Fläche zur Verfügung gestellt.

Die Öffnung der Baustellenzugänge arbeitstäglich
um 6 Uhr, sowie das Abschließen der Baustellenzugänge um 17 Uhr erfolgt durch den AG.

**01.01.0010 Baustelleneinrichtung des AN**
Baustelleneinrichtung des AN für alle im Leistungsverzeichnis ausgeschriebenen Leistungen.

Einrichten, Vorhalten und Räumen der Baustelle und Bereitstellung der notwendigen Arbeitsgeräte bzw. -mittel in ausreichender Anzahl entsprechend dem Baufortschritt (für die gesamte Bauzeit). Zur Baustelleneinrichtung (BE) des Auftragnehmers (AN) gehören alle für die Durchführung der in den Ausschreibungsunterlagen beschriebenen Leistungen erforderlichen Aufenthalts- und Unterkunftscontainer, Ver- und Entsorgungseinrichtungen von Medien jeder Art, sowie sonstige für die Erfüllung der kompletten Leistungen erforderlichen Maschinen, Hebezeuge, Arbeitsgerüste, Geräte, Hilfs- und Montagehilfskonstruktionen, Baustraßen, Lager- und Arbeitsplätze, Materialcontainer, etc. Alle damit verbundenen Aufwendungen sind bei der Preisbildung zu berücksichtigen, dazu gehören z.B. auch folgende Einrichtungen:

Die vom AG angelegten Messpunkte (Querachse, Längsachse, und ein Höhenpunkt) sind über die gesamte Bauzeit zu sichern. Sämtliche weitere Vermessungsarbeiten, die zur Leistungserbringung erforderliche sind, sind durch den Auftragnehmer zu erstellen und einzukalkulieren.

Entsorgungslogistik
Die komplette Entsorgung der Reststoffe und Verpackungsmaterialien erfolgt über die Entsorgungslogistik des AG.
Die bei den Bauarbeiten anfallenden Reststoffe und Verpackungsmaterialien sind sortenrein in die durch den AG gestellten Container zu verbringen.

Baustelleinrichtungsplan
Erstellung eines Baustelleneinrichtungsplanes zur Vorlage bei der örtlichen Bauleitung zweifach in Papier als Kopie und digital.

Hinweise:

Die Stellung der äußeren Fasadengerüste erfolgt bauseits durch den AN VE 307 Gerüstbau

40 % der Pauschalen werden nach Einrichtung der BE und Leistungsbeginn, 40 % verteilt über die geplante Bauzeit, 20% nach Räumen der BE vergütet.
Menge: 1,000 psch

**01.01.0020 Vorhalten Baustelleneinrichtung**
Vor- und Unterhalten der Baustelleneinrichtung für jede weitere Woche, falls die Bauzeit sich verlängert aus Gründen, die der Auftragnehmer nicht zu vertreten hat.
Menge: 1,000 Wo

#### 01.05 Technische Bearbeitung

**01.05.0010 Werk- und Montageplanung (Werkplanung)**
Umsetzung der Ausführungsplanung für die ausgeschriebenen Leistungen durch das ausführende Unternehmen in eine Werk- und Montageplanung.

Die Erstellung der Werks- und Montagepläne setzt ein selbst erstelltes Aufmaß vor Ort voraus.

Einreichung der Werk- und Montageplanung beim AG zur Prüfung. Aus den Darstellungen müssen Konstruktion, Maße, Einbau, Befestigung und Bauanschlüsse der Bauteile sowie die Einbaufolge erkennbar sein.
Zu dieser Leistung zählen auch alle Nachbesserungs- und Ergänzungsarbeiten der Beanstandungen des Auftraggebers oder Architekten, bis hin zur Freigabe durch diese. Die Herstellung der Bauteile darf erst nach Freigabe der Werks- und Montagepläne durch AG erfolgen.
Ab dem 2. Prüfdurchlauf trägt der Unternehmer die Prüfkosten, sofern dies von ihm zu verantworten ist.

Hinweis:
Die Schnittstellen zu den Werk- und Montageplanungen des AN VE 306 Stahlbau,
sowie des AN VE 308 Metallfassade sind bei der Estellung der Werk- und Montageplanungen zu koordinieren und zu beachten.
Menge: 1,000 psch

**01.05.0020 Dokumentation für alle im LV ausgeschriebenen Leistungen**
Vom Auftragnehmer ist die Anfertigung von Unterlagen wie folgt einzukalkulieren:

Unterlagen für evtl. behördliche Genehmigung in der von der Behörde geforderten Anzahl und in eingabefähigem Zustand, zusätzlich eine Ausfertigungen für den Auftraggeber.

Zu den Abrechnungsunterlagen ist spätestens zur Fertigstellung eine vollständige Dokumentation bestehend aus:

Aufmaßplänen mit Änderungen und Abweichungen, Bautagebücher, Zulassungen, Genehmigungen, Prüfprotokolle, Fotodokumentation usw. aufzustellen, normgerecht oder geordnet farbig anzulegen.

Pläne sind im pdf-Format zu erstellen.

Von den Ausführungsunterlagen sind zu liefern:
- 1 x Unterlagen auf DIN A4 gefaltet in Ordner mit Inhaltsverzeichnis
- 3 x Unterlagen auf USB-Stick
Menge: 1,000 psch

### 02 Metalltore

#### 02.01 Sektionaltore

*Hinweis: Produktangaben Sektionaltore*
Sektionaltore

anbotenes Fabrikat: '.............................'

angebotener Typ: '.............................'

(Hersteller /Typ sind vom Bieter einzutragen)

**02.01.0010 Sektionaltoranlage Fahrzeughalle**
Sektionaltoranlage mit Elektroantrieb als Außentor,

Sektionaltoranlage in Abmessungen (B x H in m):
Rohbaumaße:  ca. 3,60 m x 4,25 m
Durchfahrtsbreite:> 3,525 m x 4,25 m

U-Wert:  2,0 W/(m²K)
Schlagregendichtigkeit: Klasse 2/3
Windlastklasse: 3
Schaldämmmaß:
R 'wR=20dB, R' wP=25dB

Ausführung in ca. 7 Sektionen, doppelwandig, in Abmessungen gemäß Herstellerrichtlinien, Ausführung der Sektionen mit Mitteldichtung, Sturzdichtung, Bodendichtung in EPDM - Qualität, sowie Zusatzsprofil zur Verbesserung der Luftdichtigkeit und Wärmedämmung an den Anschlüssen von Zarge und Baukörper in Form eines umlaufenden Trennelements aus wärmegedämmten, Feuchtigkeitsbeständigen Kunststoff.

Geschraubte Scharniere aus verzinkten Stahl, seitliche Rollenführung mir einstellbaren kugelgelagerten Laufrollen, seitlich geschlossene, profiliert Winkelzarge aus feuerverzinkten Stahl mit verschraubten Laufschienen, Gewichtsausgleich über Torsionsfederwelle mit seitlichen Lastseilen.

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
Torblatt:
thermisch getrennt bestehend aus einzelnen Torsektionen, verzinkte Stahlbleche
Bautiefe:  ≥ 40 mm.
Isolierung: Polyurethan ausgeschäumt
Außenseite: microprofiliert
Innenseite: glatt

Oberfläche:
Sichtbare Bauteile in RAL 7016 Anthrazitgrau bzw. nach Wahl und Bemusterung durch den AG.

Beschlag:
Laufschienenbeschlag mit Dachfolge

Torbedienung:
- Steckantrieb als Wellenantrieb, Drehstrom 400 V, 50 Hz, IP65, integrierte Fangvorrichtung, SMA, AWG und Nothandkurbel und mit Sanft-Anlauf und Sanft-Stopp.
- Totmannsteuerung 24 V, IP65, CEE Stecker, Antriebs- und Steuerleitungen steckfertig.

Torsteuerung:
- Innenseitig mit Aufputz Schlüsselschaltern als 3 fach Drucktaster mit Not-Aus
- zusätzliche Fernbedienung

Montage:
Fachgerechte Montage der Sektionaltoranlage auf bauseitiger Stahlunterkonstruktion der Außenwand und des Dachtragwerks, einschl. sämtlicher Befestigungselemente und Verkabelung.

Vorbeschriebene Sektionaltoranlage nach Herstellerrichtlinien und aller Verbindungs- und Befestigungsmittel liefern und montieren.

Ausführung gemäß Ausführungsplanung, Schnitte und Detail RKW_5_2_DE__EG_0_8087_--_250909

Einbauort: Bauteil 2 Fahrzeughalle
Menge: 1,000 St

**02.01.0020 Sektionaltoranlage Forschungshalle**
Sektionaltoranlage mit Elektroantrieb als Außentor,
wie in Vorposition beschrieben, jedoch

Sektionaltoranlage in Abmessungen (B x H in m):
Rohbaumaße:  ca. 3,50 m x 4,20 m
Durchfahrtsbreite:> 3,425 m x 4,20 m

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
Ausführung in ca. 7 Sektionen mit jeweils zwei vertikalen Teilungen in drei Felder, Sektionen in Abmessungen gemäß Herstellerrichtlinien.

Ausführung der unteren Sektion mit Stahl - Paneelfüllungen, doppelwandig, mit Isolierung aus Polyurethan ausgeschäumt.

Ausführung der oberen Sektionen als Lichtbänder als eigenständige Sektionen aus Aluminium Profilen mir Füllungen aus KS - Doppelscheiben, farblos, kratzfest, Halteleisten KS Schwarz mit Dichrung.

Beschlag:
An der Innenseite der Außenfassade um ca. 3,00 m Höhergeführter Laufschienenbeschlag mit Dachfolge

Sonst wie in Vorposition beschrieben.

Vorbeschriebene Sektionaltoranlage einschließlich Unterkonstruktion nach Herstellerrichtlinien und aller Verbindungs- und Befestigungsmittel liefern und montieren.

Ausführung gemäß Ausführungsplanung, Schnitte und Detail RKW_5_2_DE__EG_0_8086_--_250909

Einbauort: Bauteil 2 Forschungshalle
Menge: 1,000 St

#### 02.02 Rollgittertor

*Hinweis: Produktangabe Rollgittertor*
Rollgittertor

anbotenes Fabrikat: '.............................'

angebotener Typ: '.............................'

(Hersteller /Typ sind vom Bieter einzutragen)

**02.02.0010 Dreiteilige Rollgittertoranlage Durchfahrt Zwischenüberdachung**
Dreiteilige Rollgittertoranlage mit Elektroantrieb als Außenrolltor aus walzblanken Aluminiumprofilen, mit verzinktem Abschlusswinkel und Konsolen, Wickelwelle grundiert.

Rollgittertoranlage in Gesamtabmessungen (B x H in m): ca. 11,56 m x 4,55 m

Rollgittertoranlage bestehend aus:

- 1 Stück Feststehendes Seitenteil mit Schlupftür
Seitenteil in Abmessungen (B x H in m):
ca. 2,875 m x 4,55 m
Seitenteil mit Montagefläche für Kartenleser und Schlüsselschalter in Abmessungen von ca. 30 / 30cm

einschl. Schlupftür in Abmessungen (B x H in m):
ca. 1,10 m x 2,26 m

- 1 Stück Rollgittertor in Abmessungen (B x H in m):
ca. 6,00 m x 4,55 m

- 1 Stück Feststehendes Seitenteil ohne Tür
Seitenteil in Abmessungen (B x H in m):
ca. 2,54 m x 4,55 m

Oberfläche:
Sichtbare Bauteile in RAL 7016 Anthrazitgrau bzw. nach Wahl und Bemusterung durch den AG.

Tor-- Schlupftür und Seitenteilbehang:
Behang bestehend aus Aluminiumgitter, über gerade Wabenverbindungen in Abmessungen von
ca.185 / 120 mm, miteinander verbunden, mit Auszugsicherung. Bodenabschluss aus doppelwandigem, biegesteifem Aluminium - Strangpressprofil ohne Bodendichtung.

Torführung:
Stranggepresste Aluminium Führungsschiene mit Einlauftrichter, Führungsschienen-Gleitprofil und Bürstendichtung, Stahlblechkonsole verzinkt, Wickelwelle Stahlrohr verzinkt mit Durchbiegungs-Begrenzung nach DIN 2458 von I/500.

Torbedienung:
- Steckantrieb, Drehstrom 400 V, 50 Hz, IP65, integrierte Fangvorrichtung, SMA, AWG und Nothandkurbel und mit Sanft-Anlauf und Sanft-Stopp.
- Totmannsteuerung 24 V, IP65, CEE Stecker, Antriebs- und Steuerleitungen steckfertig.

Torsteuerung:
- Innenseitig mit Aufputz Schlüsselschaltern als 3 fach Drucktaster mit Not-Aus
- zusätzliche Fernbedienung

Schlupftür:
- mit Durchgreifschutz in Abmessungen
von ca. 30 / 30cm
- vorgerichtet für PZ-Zylinder und Kartenleser
(Lieferung bauseits durch AN Schließanlage)
- Türgriff Edelstahl
Außenseitig Knauff, Innenseitig Türdrücker
E- Öffner

Montage:
Fachgerechte Montage der Rolltoranlage auf bauseitiger Stahlunterkonstruktion, einschl. sämtlicher Befestigungselemente und Verkabelung.

Vorbeschriebene Rollgittertoranlage nach Herstellerrichtlinien und aller Verbindungs- und Befestigungsmittel liefern und montieren.

Ausführung gemäß Ausführungsplanung, Schnitte und  Detail RKW_5_2_DE__EG_0_8086_--_250915

Einbauort: Bauteil 2 Nordfassade Achse D / 4 - 5
  Durchfahrt Zwischenüberdachung
Menge: 1,000 St

### 03 Inbetriebnahme / Wartung

#### 03.01 Inbetriebnahme

**03.01.0010 Inbetriebnahme Sektionaltore**
Feinjustierung der Anlage anhand herstellerspezifischer Parameter, Funktionsprüfung und Probelauf.

Die Inbetriebnahme erfolgt gemeinsam mit dem Gewerk Elektro
Menge: 2,000 St

**03.01.0020 Inbetriebnahme Rollgittertor**
Feinjustierung der Anlage anhand herstellerspezifischer Parameter, Funktionsprüfung und Probelauf.

Die Inbetriebnahme erfolgt gemeinsam mit dem Gewerk Elektro
Menge: 1,000 St

#### 03.02 Wartung

**03.02.0010 Wartung Sektionaltore**
Wartung- und Instandhaltung in der Gewährleistungsdauer (Vollwartung) für die beiden im Leistungumfang enthaltenen Sektionaltore, inkl. aller An- und Einbauten.

Die Arbeiten sind im geforderten Umfang und in den geforderten Intervallen auszuführen, so dass sämtliche Garantie und Gewährleistungsansprüche des AG gegenüber dem AN sowie Herstellergarantien geltend gemacht werden können.
Jährliche Kosten für Wartung innerhalb der Gewährleistungsfrist (4 Jahre).

Hinweis: Der Preis geht mit in die Angebotssumme ein.
Menge: 4,000 Jahr

**03.02.0020 Wartung Rollgittertor**
Wartung- und Instandhaltung in der Gewährleistungsdauer (Vollwartung) für die beiden im Leistungumfang enthaltenen Sektionaltore, inkl. aller An- und Einbauten.

Die Arbeiten sind im geforderten Umfang und in den geforderten Intervallen auszuführen, so dass sämtliche Garantie und Gewährleistungsansprüche des AG gegenüber dem AN sowie Herstellergarantien geltend gemacht werden können.
Jährliche Kosten für Wartung innerhalb der Gewährleistungsfrist (4 Jahre).

Hinweis: Der Preis geht mit in die Angebotssumme ein.
Menge: 4,000 Jahr

### 04 Stundenlohnarbeiten - Arbeitskräfte

#### 04.01 Stundenlohnarbeiten - Arbeitskräfte

*Hinweis: Vorbemerkungen Stundenlohnarbeiten*
Zuschläge für Mehr-, Nacht-, Sonntags- und Feiertagsarbeit sowie Erschwerniszuschläge sind nicht in die Stundenverrechnungssätze mit einzubeziehen, sondern - sofern sie nicht schon als Teilleistungspositionen im Leistungsverzeichnis enthalten sind - im Bedarfsfall zu vereinbaren und gesondert nachzuweisen.

Der Bieter erklärt, dass der Stundenverrechnungssatz unter Beachtung der preisrechtlichen Vorschriften ermittelt wurde und unabhängig von der Anzahl der abgerechneten Stunden gilt.

**04.01.0010 Bauvorarbeiter/-in sämtliche Kosten/Zuschläge**
Stundenlohnarbeiten durch Bauvorarbeiter/-in
der Verrechnungssatz für die jeweilige Arbeitskraft umfasst sämtliche Aufwendungen wie Lohn- und Gehaltskosten, Lohn- und Gehaltsnebenkosten, Zuschläge, lohngebundene und lohnabhängige Kosten, sonstige Sozialkosten, Gemeinkosten, Wagnis und Gewinn.
Menge: 10,000 h

**04.01.0020 Baufacharbeiter/-in sämtliche Kosten/Zuschläge**
Stundenlohnarbeiten durch Baufacharbeiter/-in
der Verrechnungssatz für die jeweilige Arbeitskraft umfasst sämtliche Aufwendungen wie Lohn- und Gehaltskosten, Lohn- und Gehaltsnebenkosten, Zuschläge, lohngebundene und lohnabhängige Kosten, sonstige Sozialkosten, Gemeinkosten, Wagnis und Gewinn.
Menge: 10,000 h

**04.01.0030 Bauhelfer/-in sämtliche Kosten/Zuschläge**
Stundenlohnarbeiten durch Bauhelfer/-in
der Verrechnungssatz für die jeweilige Arbeitskraft umfasst sämtliche Aufwendungen wie Lohn- und Gehaltskosten, Lohn- und Gehaltsnebenkosten, Zuschläge, lohngebundene und lohnabhängige Kosten, sonstige Sozialkosten, Gemeinkosten, Wagnis und Gewinn.
Menge: 10,000 h

**04.01.0040 Auszubildende/r sämtliche Kosten/Zuschläge**
Stundenlohnarbeiten durch Auszubildende/r (Mittellohn)
der Verrechnungssatz für die jeweilige Arbeitskraft umfasst sämtliche Aufwendungen wie Lohn- und Gehaltskosten, Lohn- und Gehaltsnebenkosten, Zuschläge, lohngebundene und lohnabhängige Kosten, sonstige Sozialkosten, Gemeinkosten, Wagnis und Gewinn.
Menge: 10,000 h
